# Unidade exterior de ar condicionado

- Propriedade do ficheiro: CYPE INGENIEROS, S.A.
- Formato: FIEBDC-3/2002
- Moeda: EUR
- Custos indirectos: 3.00 %
- IVA: 23.00 %

**ICN150** Ud Unidade exterior de ar condicionado, sistema ar-ar multi-split, para gás R-410A, bomba de calor, com tecnologia Micro Inverter, gama semi-industrial (PAC), alimentação monofásica (230V/50Hz), modelo FDC100VN "MITSUBISHI HEAVY INDUSTRIES", potência frigorífica nominal 10 kW, potência calorífica nominal 11,2 kW.
Fornecimento e instalação de unidade exterior de ar condicionado, sistema ar-ar multi-split, para gás R-410A, bomba de calor, com tecnologia Micro Inverter, gama semi-industrial (PAC), alimentação monofásica (230V/50Hz), modelo FDC100VN "MITSUBISHI HEAVY INDUSTRIES", potência frigorífica nominal 10 kW (temperatura de bolbo seco 35°C, temperatura de bolbo húmido 24°C), potência calorífica nominal 11,2 kW (temperatura de bolbo húmido 6°C), com compressor de tipo rotativo, de 845x970x370 mm, nível sonoro 49 dBA e caudal de ar 4500 m³/h. Incluindo elementos anti-vibratórios e suportes de apoio. Totalmente montado, ligado e colocado em funcionamento pela empresa instaladora para a verificação do seu correcto funcionamento.
Inclui: Implantação da unidade. Instalação da unidade. Ligação da unidade às linhas frigoríficas. Ligação da unidade à rede eléctrica. Ligação da unidade à rede de drenagem. Colocação em funcionamento.
Critério de medição de projecto: Número de unidades previstas, segundo documentação gráfica de Projecto.
Critério de medição de obra: Medir-se-á o número de unidades realmente executadas segundo especificações de Projecto.

| Código | Un | Descrição | Rendimento | Preço | Importância |
|---|---|---|---|---|---|
| mt42mhi165a | Ud | Unidade exterior de ar condicionado, sistema ar-ar multi-split, para gás R-410A, bomba de calor, com tecnologia Micro Inverter, gama semi-industrial (PAC), alimentação monofásica (230V/50Hz), modelo FDC100VN "MITSUBISHI HEAVY INDUSTRIES", potência frigorífica nominal 10 kW (temperatura de bolbo seco 35°C, temperatura de bolbo húmido 24°C), potência calorífica nominal 11,2 kW (temperatura de bolbo húmido 6°C), com compressor de tipo rotativo, de 845x970x370 mm, nível sonoro 49 dBA e caudal de ar 4500 m³/h. (material) | 1.000 | 2470.00 | 2470.00 |
| mt42mhi161a | Ud | Kit de distribuição de tubagens, DIS-WA 1 "MITSUBISHI HEAVY INDUSTRIES". (material) | 1.000 | 118.00 | 118.00 |
| mo005 | h | Oficial de 1ª instalador de ar condicionado. (mão de obra) | 1.002 | 17.41 | 17.44 |
| mo104 | h | Ajudante de instalador de ar condicionado. (mão de obra) | 1.002 | 16.42 | 16.45 |
| % | % | Custos directos complementares | 2 % | 2621.89 | 52.44 |
|  |  | Custos directos |  |  | 2674.33 |
