# Controlo centralizado

- Propriedade do ficheiro: CYPE INGENIEROS, S.A.
- Formato: FIEBDC-3/2002
- Moeda: EUR
- Custos indirectos: 3.00 %
- IVA: 23.00 %

## I Instalações

### IB Sistemas de climatização

#### IBW Sistema VRF (Mitsubishi Heavy Industries)

**IBW500** Ud Controlo centralizado.
Interface para controlo centralizado desde um sistema BMS com protocolo de comunicação LonWorks de instalações de climatização com sistema ar-ar split e comunicação Superlink II, permitindo ligar um máximo de 96 unidades interiores, modelo SC-LGWNB "MITSUBISHI HEAVY INDUSTRIES", com controlo do consumo individual de cada unidade interior proporcionalmente (não se inclui o contador de energia eléctrica necessário para medir o consumo), dia a dia, em função do rácio de funcionamento de cada uma delas.
Critérios considerados na determinação do preço da unidade de obra: O preço não inclui a canalização nem a cablagem eléctrica de alimentação.
Inclui: Marcação. Colocação e fixação. Colocação e fixação dos acessórios. Ligação.
Critério de medição de projecto: Número de unidades previstas, segundo documentação gráfica de Projecto.
Critério de medição de obra: Medir-se-á o número de unidades realmente executadas segundo especificações de Projecto.

| Código | Un | Descrição | Rendimento | Preço | Importância |
|---|---|---|---|---|---|
| mt42mhi655a | Ud | Interface para controlo centralizado desde um sistema BMS com protocolo de comunicação LonWorks de instalações de climatização com sistema ar-ar split e comunicação Superlink II, permitindo ligar um máximo de 96 unidades interiores, modelo SC-LGWNB "MITSUBISHI HEAVY INDUSTRIES", com controlo do consumo individual de cada unidade interior proporcionalmente (não se inclui o contador de energia eléctrica necessário para medir o consumo), dia a dia, em função do rácio de funcionamento de cada uma delas. (material) | 1.000 | 21884.00 | 21884.00 |
| mo005 | h | Oficial de 1ª instalador de ar condicionado. (mão de obra) | 1.000 | 23.31 | 23.31 |
| mo104 | h | Ajudante de instalador de ar condicionado. (mão de obra) | 1.000 | 22.09 | 22.09 |
| % | % | Custos directos complementares | 2 % | 21929.40 | 438.59 |
|  |  | Custos directos |  |  | 22367.99 |
