# Equipamento de ar condicionado com unidade interior com distribuição por conduta rectangular, sistema ar-ar split 1x1

- Propriedade do ficheiro: CYPE INGENIEROS, S.A.
- Formato: FIEBDC-3/2002
- Moeda: EUR
- Custos indirectos: 3.00 %
- IVA: 23.00 %

## I Instalações

### IC Aquecimento, arrefecimento, climatização e A.Q.S.

#### ICN Unidades autónomas de climatização

**ICN040** Ud Equipamento de ar condicionado com unidade interior com distribuição por conduta rectangular, sistema ar-ar split 1x1.
Equipamento de ar condicionado, sistema ar-ar split 1x1, para gás R-32, bomba de calor, gama semi-industrial (PAC), alimentação à unidade exterior monofásica (230V/50Hz), modelo Mini SRR25ZS-W "MITSUBISHI HEAVY INDUSTRIES", potência frigorífica nominal 2,5 kW (temperatura de bolbo seco no interior 27°C, temperatura de bolbo húmido no interior 19°C, temperatura de bolbo seco no exterior 35°C, temperatura de bolbo húmido no exterior 24°C), potência calorífica nominal 2,9 kW (temperatura de bolbo seco no interior 20°C, temperatura de bolbo húmido no exterior 6°C), SEER 6,6 (classe A++), SCOP 5,2 (classe A+++), EER 4,03 (classe A), COP 4,46 (classe A), formado por uma unidade interior de tecto com distribuição por conduta rectangular SRR25ZS-W, de 200x830x500 mm, peso 20,5 kg, nível sonoro (velocidade baixa) 21 dBA, caudal de ar (velocidade elevada) 570 m³/h, pressão de ar (standard) 35 Pa, controlo sem fios, com programador semanal, modelo Weekly Timer, e uma unidade exterior SRC25ZS-W2, de 540x780x290 mm, peso 31 kg, nível sonoro 47 dBA e caudal de ar 1644 m³/h, com controlo de condensação e bomba de drenagem. Inclusive elementos anti-vibratórios e suportes de parede para apoio da unidade exterior e elementos para suspensão da unidade interior ao tecto.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42mhi033ca | Ud | Equipamento de ar condicionado, sistema ar-ar split 1x1, para gás R-32, bomba de calor, gama semi-industrial (PAC), alimentação à unidade exterior monofásica (230V/50Hz), modelo Mini SRR25ZS-W "MITSUBISHI HEAVY INDUSTRIES", potência frigorífica nominal 2,5 kW (temperatura de bolbo seco no interior 27°C, temperatura de bolbo húmido no interior 19°C, temperatura de bolbo seco no exterior 35°C, temperatura de bolbo húmido no exterior 24°C), potência calorífica nominal 2,9 kW (temperatura de bolbo seco no interior 20°C, temperatura de bolbo húmido no exterior 6°C), SEER 6,6 (classe A++), SCOP 5,2 (classe A+++), EER 4,03 (classe A), COP 4,46 (classe A), formado por uma unidade interior de tecto com distribuição por conduta rectangular SRR25ZS-W, de 200x830x500 mm, peso 20,5 kg, nível sonoro (velocidade baixa) 21 dBA, caudal de ar (velocidade elevada) 570 m³/h, pressão de ar (standard) 35 Pa, controlo sem fios, com programador semanal, modelo Weekly Timer, e uma unidade exterior SRC25ZS-W2, de 540x780x290 mm, peso 31 kg, nível sonoro 47 dBA e caudal de ar 1644 m³/h, com controlo de condensação e bomba de drenagem. (material) | 1.000 | 2012.00 | 2012.00 |
| mt42www090 | Ud | Kit de suportes para suspensão ao tecto, formado por quatro varões roscados de aço galvanizado, com as correspondentes buchas, porcas e anilhas. (material) | 1.000 | 22.00 | 22.00 |
| mt42www085 | Ud | Kit de suportes de parede, formado por conjunto de esquadras de 50x45 cm e quatro amortecedores de borracha, com as correspondentes buchas, parafusos, porcas e anilhas. (material) | 1.000 | 18.90 | 18.90 |
| mo005 | h | Oficial de 1ª instalador de ar condicionado. (mão de obra) | 2.000 | 23.31 | 46.62 |
| mo104 | h | Ajudante de instalador de ar condicionado. (mão de obra) | 2.000 | 22.09 | 44.18 |
| % | % | Custos directos complementares | 2 % | 2143.70 | 42.87 |
|  |  | Custos directos |  |  | 2186.57 |
