# Controlador para ligação de unidade de tratamento de ar (UTA) de expansão directa com unidade exterior de ar condicionado

- Propriedade do ficheiro: CYPE INGENIEROS, S.A.
- Formato: FIEBDC-3/2002
- Moeda: EUR
- Custos indirectos: 3.00 %
- IVA: 23.00 %

## I Instalações

### IC Aquecimento, arrefecimento, climatização e A.Q.S.

#### ICT Unidades de tratamento de ar (UTAs)

**ICT300** Ud Controlador para ligação de unidade de tratamento de ar (UTA) de expansão directa com unidade exterior de ar condicionado.
Kit de expansão para ligação de unidade de tratamento de ar (UTA) de expansão directa com unidade exterior de expansão directa da gama semi-industrial PAC, para gás R-32/R-410A, com potência de arrefecimento da unidade exterior compreendida entre 4 kW e 28 kW, modelo AHU-KIT-SP "MITSUBISHI HEAVY INDUSTRIES", com entradas analógicas 0-10V e 4-20mA, possibilidade de integração em BMS através de protocolo ModBus e possibilidade de ligar em cascata até 16 unidades exteriores, com controlo por cabo com ecrã táctil LCD, modelo Eco Touch RC-EX3A, para controlo do kit de expansão. Totalmente montado, ligado e testado.
Inclui: Marcação. Colocação e fixação dos elementos. Ligação.
Critério de medição de projecto: Número de unidades previstas, segundo documentação gráfica de Projecto.
Critério de medição de obra: Medir-se-á o número de unidades realmente executadas segundo especificações de Projecto.

| Código | Un | Descrição | Rendimento | Preço | Importância |
|---|---|---|---|---|---|
| mt42mhi835a | Ud | Kit de expansão para ligação de unidade de tratamento de ar (UTA) de expansão directa com unidade exterior de expansão directa da gama semi-industrial PAC, para gás R-32/R-410A, com potência de arrefecimento da unidade exterior compreendida entre 4 kW e 28 kW, modelo AHU-KIT-SP "MITSUBISHI HEAVY INDUSTRIES", com entradas analógicas 0-10V e 4-20mA, possibilidade de integração em BMS através de protocolo ModBus e possibilidade de ligar em cascata até 16 unidades exteriores. (material) | 1.000 | 607.00 | 607.00 |
| mt42mhi520a | Ud | Controlo por cabo com ecrã táctil LCD, modelo Eco Touch RC-EX3A "MITSUBISHI HEAVY INDUSTRIES". (material) | 1.000 | 200.00 | 200.00 |
| mo005 | h | Oficial de 1ª instalador de ar condicionado. (mão de obra) | 1.000 | 23.31 | 23.31 |
| mo104 | h | Ajudante de instalador de ar condicionado. (mão de obra) | 1.000 | 22.09 | 22.09 |
| % | % | Custos directos complementares | 2 % | 852.40 | 17.05 |
|  |  | Custos directos |  |  | 869.45 |
