# Equipamento ar-água, bomba de calor aerotérmica, para aquecimento e arrefecimento

- Propriedade do ficheiro: CYPE INGENIEROS, S.A.
- Formato: FIEBDC-3/2002
- Moeda: EUR
- Custos indirectos: 3.00 %
- IVA: 23.00 %

## I Instalações

### IC Aquecimento, arrefecimento, climatização e A.Q.S.

#### ICV Unidades centrais para aquecimento, arrefecimento, climatização e A.Q.S.

**ICV042** Ud Equipamento ar-água, bomba de calor aerotérmica, para aquecimento e arrefecimento.
Equipamento ar-água, bomba de calor aerotérmica, para aquecimento e arrefecimento, modelo Hydrolution F5-W "MITSUBISHI HEAVY INDUSTRIES", para gás R-410A, alimentação monofásica (230V/50Hz), potência calorífica 8 kW e COP 3,32 com temperatura de bolbo húmido do ar exterior 6°C e temperatura de saída da água 45°C, potência calorífica 7,6 kW e COP 4,29 com temperatura de bolbo húmido do ar exterior 6°C e temperatura de saída da água 35°C, potência frigorífica 6,3 kW e EER 2,43 com temperatura de bolbo seco do ar exterior 35°C e temperatura de saída da água 7°C, potência frigorífica 7,8 kW e EER 2,95 com temperatura de bolbo seco do ar exterior 35°C e temperatura de saída da água 18°C, formado por uma unidade interior HSB60-W, de 400x460x250 mm, peso 16 kg, bomba de circulação CPD11-25M/65, válvula para inversão de ciclo VCC05M, uma consola de controlo das unidades RC-HY40-W com ecrã LCD, e uma unidade exterior ar-água FDCW60VNX-W, de 640x800x290 mm, peso 46 kg, nível sonoro 52 dBA. Inclusive elementos anti-vibratórios de pavimento. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42mhi713a | Ud | Equipamento ar-água, bomba de calor aerotérmica, para aquecimento e arrefecimento, modelo Hydrolution F5-W "MITSUBISHI HEAVY INDUSTRIES", para gás R-410A, alimentação monofásica (230V/50Hz), potência calorífica 8 kW e COP 3,32 com temperatura de bolbo húmido do ar exterior 6°C e temperatura de saída da água 45°C, potência calorífica 7,6 kW e COP 4,29 com temperatura de bolbo húmido do ar exterior 6°C e temperatura de saída da água 35°C, potência frigorífica 6,3 kW e EER 2,43 com temperatura de bolbo seco do ar exterior 35°C e temperatura de saída da água 7°C, potência frigorífica 7,8 kW e EER 2,95 com temperatura de bolbo seco do ar exterior 35°C e temperatura de saída da água 18°C, formado por uma unidade interior HSB60-W, de 400x460x250 mm, peso 16 kg, bomba de circulação CPD11-25M/65, válvula para inversão de ciclo VCC05M, uma consola de controlo das unidades RC-HY40-W com ecrã LCD, e uma unidade exterior ar-água FDCW60VNX-W, de 640x800x290 mm, peso 46 kg, nível sonoro 52 dBA. (material) | 1.000 | 5120.00 | 5120.00 |
| mt37sve010c | Ud | Válvula de esfera de latão niquelado para enroscar de 3/4". (material) | 2.000 | 7.30 | 14.60 |
| mt42www080 | Ud | Kit de amortecedores anti-vibração de pavimento, formado por quatro amortecedores de borracha, com os correspondentes parafusos, porcas e anilhas. (material) | 1.000 | 8.00 | 8.00 |
| mo005 | h | Oficial de 1ª instalador de ar condicionado. (mão de obra) | 2.600 | 23.31 | 60.61 |
| mo104 | h | Ajudante de instalador de ar condicionado. (mão de obra) | 2.600 | 22.09 | 57.43 |
| % | % | Custos directos complementares | 2 % | 5260.64 | 105.21 |
|  |  | Custos directos |  |  | 5365.85 |
