# Controlo centralizado

- Propriedade do ficheiro: CYPE Ingenieros S.A.
- Formato: FIEBDC-3/2016
- Programa: Gerador de preços para construção civil. CYPE Ingenieros, S.A.
- Data: 03/07/2024
- Moeda: EUR
- Custos indirectos: 3 %
- IVA: 23 %

## I Instalações

### IB Sistemas de climatização

#### IBW Sistema VRF (Mitsubishi Heavy Industries)

**IBW500** Ud Controlo centralizado.
Consola para controlo centralizado de instalações de climatização com sistema ar-ar split e comunicação Superlink II, modelo SC-SL4-AE3 "MITSUBISHI HEAVY INDUSTRIES", para um máximo de 128 unidades interiores, com ecrã táctil LCD de 9" a cores, compatível com bomba de calor Q-ton, para produção de A.Q.S. e com módulo hidrónico HMU, com possibilidade de conexão a um PC que disponha de Internet Explorer.
Critérios considerados na determinação do preço da unidade de obra: O preço não inclui a canalização nem a cablagem eléctrica de alimentação.
Inclui: Marcação. Colocação e fixação. Colocação e fixação dos acessórios. Ligação.
Critério de medição de projecto: Número de unidades previstas, segundo documentação gráfica de Projecto.
Critério de medição de obra: Medir-se-á o número de unidades realmente executadas segundo especificações de Projecto.

| Código | Un | Descrição | Rendimento | Preço | Importância |
|---|---|---|---|---|---|
| mt42mhi630a | Ud | Consola para controlo centralizado de instalações de climatização com sistema ar-ar split e comunicação Superlink II, modelo SC-SL4-AE3 "MITSUBISHI HEAVY INDUSTRIES", para um máximo de 128 unidades interiores, com ecrã táctil LCD de 9" a cores, compatível com bomba de calor Q-ton, para produção de A.Q.S. e com módulo hidrónico HMU, com possibilidade de conexão a um PC que disponha de Internet Explorer. (material) | 1 | 6519 | 6519.000 |
| mo005 | h | Oficial de 1ª instalador de ar condicionado. (mão de obra) | 1 | 23.31 | 23.310 |
| mo104 | h | Ajudante de instalador de ar condicionado. (mão de obra) | 1 | 22.09 | 22.090 |
| % | % | Custos directos complementares | 2 % | 6564.400 | 131.288 |
|  |  | Custos directos |  |  | 6695.688 |
