# Equipamento de ar condicionado com unidade interior de parede, sistema ar-ar split 1x1

- Propriedade do ficheiro: CYPE Ingenieros S.A.
- Formato: FIEBDC-3/2016
- Programa: Gerador de preços para construção civil. CYPE Ingenieros, S.A.
- Data: 03/07/2024
- Moeda: EUR
- Custos indirectos: 3 %
- IVA: 23 %

## I Instalações

### IC Aquecimento, arrefecimento, climatização e A.Q.S.

#### ICN Unidades autónomas de climatização

**ICN020** Ud Equipamento de ar condicionado com unidade interior de parede, sistema ar-ar split 1x1.
Equipamento de ar condicionado, sistema ar-ar split 1x1, para gás R-32, bomba de calor, gama doméstica (RAC), alimentação monofásica (230V/50Hz), modelo Diamond SRK20ZSX-WF "MITSUBISHI HEAVY INDUSTRIES", potência frigorífica nominal 2 kW (temperatura de bolbo seco no interior 27°C, temperatura de bolbo húmido no interior 19°C, temperatura de bolbo seco no exterior 35°C, temperatura de bolbo húmido no exterior 24°C), potência calorífica nominal 2,7 kW (temperatura de bolbo seco no interior 20°C, temperatura de bolbo húmido no exterior 6°C), SEER 10 (classe A+++), SCOP 6,7 (classe A+++), EER 6,45 (classe A), COP 5,74 (classe A), formado por uma unidade interior de parede SRK20ZSX-WF, de 305x920x220 mm, peso 13 kg, nível sonoro (velocidade ultra baixa) 19 dBA, caudal de ar (velocidade elevada) 678 m³/h, com filtro alergénico, filtro desodorizante fotocatalítico, detector de presença, capacidade de movimento vertical e horizontal das aletas, adaptador com comunicação via Wi-Fi para controlo desde um smartphone ou tablet, e controlo sem fios, com programador semanal, modelo Weekly Timer, e uma unidade exterior SRC20ZSX-W, de 640x800x290 mm, peso 43 kg, nível sonoro 43 dBA e caudal de ar 1860 m³/h, com controlo de condensação. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42mhi037aia | Ud | Equipamento de ar condicionado, sistema ar-ar split 1x1, para gás R-32, bomba de calor, gama doméstica (RAC), alimentação monofásica (230V/50Hz), modelo Diamond SRK20ZSX-WF "MITSUBISHI HEAVY INDUSTRIES", potência frigorífica nominal 2 kW (temperatura de bolbo seco no interior 27°C, temperatura de bolbo húmido no interior 19°C, temperatura de bolbo seco no exterior 35°C, temperatura de bolbo húmido no exterior 24°C), potência calorífica nominal 2,7 kW (temperatura de bolbo seco no interior 20°C, temperatura de bolbo húmido no exterior 6°C), SEER 10 (classe A+++), SCOP 6,7 (classe A+++), EER 6,45 (classe A), COP 5,74 (classe A), formado por uma unidade interior de parede SRK20ZSX-WF, de 305x920x220 mm, peso 13 kg, nível sonoro (velocidade ultra baixa) 19 dBA, caudal de ar (velocidade elevada) 678 m³/h, com filtro alergénico, filtro desodorizante fotocatalítico, detector de presença, capacidade de movimento vertical e horizontal das aletas, adaptador com comunicação via Wi-Fi para controlo desde um smartphone ou tablet, e controlo sem fios, com programador semanal, modelo Weekly Timer, e uma unidade exterior SRC20ZSX-W, de 640x800x290 mm, peso 43 kg, nível sonoro 43 dBA e caudal de ar 1860 m³/h, com controlo de condensação. (material) | 1 | 1917 | 1917.000 |
| mt42www085 | Ud | Kit de suportes de parede, formado por conjunto de esquadras de 50x45 cm e quatro amortecedores de borracha, com as correspondentes buchas, parafusos, porcas e anilhas. (material) | 1 | 18.9 | 18.900 |
| mo005 | h | Oficial de 1ª instalador de ar condicionado. (mão de obra) | 2 | 23.31 | 46.620 |
| mo104 | h | Ajudante de instalador de ar condicionado. (mão de obra) | 2 | 22.09 | 44.180 |
| % | % | Custos directos complementares | 2 % | 2026.700 | 40.534 |
|  |  | Custos directos |  |  | 2067.234 |
