# Equipamento de ar condicionado com unidade interior de solo, sistema ar-ar split 1x1

- Propriedade do ficheiro: CYPE Ingenieros S.A.
- Formato: FIEBDC-3/2016
- Programa: Gerador de preços para construção civil. CYPE Ingenieros, S.A.
- Data: 03/07/2024
- Moeda: EUR
- Custos indirectos: 3 %
- IVA: 23 %

## I Instalações

### IC Aquecimento, arrefecimento, climatização e A.Q.S.

#### ICN Unidades autónomas de climatização

**ICN022** Ud Equipamento de ar condicionado com unidade interior de solo, sistema ar-ar split 1x1.
Equipamento de ar condicionado, sistema ar-ar split 1x1, para gás R-32, bomba de calor, gama doméstica (RAC), alimentação monofásica (230V/50Hz), modelo Diamond SRF25ZS-W "MITSUBISHI HEAVY INDUSTRIES", potência frigorífica nominal 2,5 kW (temperatura de bolbo seco no interior 27°C, temperatura de bolbo húmido no interior 19°C, temperatura de bolbo seco no exterior 35°C, temperatura de bolbo húmido no exterior 24°C), potência calorífica nominal 2,9 kW (temperatura de bolbo seco no interior 20°C, temperatura de bolbo húmido no exterior 6°C), SEER 7,4 (classe A++), SCOP 5,7 (classe A+++), EER 4,2 (classe A), COP 4,4 (classe A), formado por uma unidade interior de solo SRF25ZS-W, de 600x860x238 mm, nível sonoro (velocidade ultra baixa) 25 dBA, caudal de ar (velocidade elevada) 540 m³/h, com filtro enzimático, filtro desodorizante fotocatalítico, possibilidade de seleccionar a saída de ar simultaneamente pelas aletas superiores e inferiores e de programar a direcção de saída de impulsão e controlo sem fios, com programação semanal, modelo Weekly Timer, e uma unidade exterior SRC25ZS-W2, de 540x780x290 mm, nível sonoro 45 dBA e caudal de ar 1644 m³/h, com controlo de condensação. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42mhi206jia | Ud | Equipamento de ar condicionado, sistema ar-ar split 1x1, para gás R-32, bomba de calor, gama doméstica (RAC), alimentação monofásica (230V/50Hz), modelo Diamond SRF25ZS-W "MITSUBISHI HEAVY INDUSTRIES", potência frigorífica nominal 2,5 kW (temperatura de bolbo seco no interior 27°C, temperatura de bolbo húmido no interior 19°C, temperatura de bolbo seco no exterior 35°C, temperatura de bolbo húmido no exterior 24°C), potência calorífica nominal 2,9 kW (temperatura de bolbo seco no interior 20°C, temperatura de bolbo húmido no exterior 6°C), SEER 7,4 (classe A++), SCOP 5,7 (classe A+++), EER 4,2 (classe A), COP 4,4 (classe A), formado por uma unidade interior de solo SRF25ZS-W, de 600x860x238 mm, nível sonoro (velocidade ultra baixa) 25 dBA, caudal de ar (velocidade elevada) 540 m³/h, com filtro enzimático, filtro desodorizante fotocatalítico, possibilidade de seleccionar a saída de ar simultaneamente pelas aletas superiores e inferiores e de programar a direcção de saída de impulsão e controlo sem fios, com programação semanal, modelo Weekly Timer, e uma unidade exterior SRC25ZS-W2, de 540x780x290 mm, nível sonoro 45 dBA e caudal de ar 1644 m³/h, com controlo de condensação. (material) | 1 | 2041 | 2041.000 |
| mt42www085 | Ud | Kit de suportes de parede, formado por conjunto de esquadras de 50x45 cm e quatro amortecedores de borracha, com as correspondentes buchas, parafusos, porcas e anilhas. (material) | 1 | 18.9 | 18.900 |
| mo005 | h | Oficial de 1ª instalador de ar condicionado. (mão de obra) | 2 | 23.31 | 46.620 |
| mo104 | h | Ajudante de instalador de ar condicionado. (mão de obra) | 2 | 22.09 | 44.180 |
| % | % | Custos directos complementares | 2 % | 2150.700 | 43.014 |
|  |  | Custos directos |  |  | 2193.714 |
