# Equipamento ar-água, bomba de calor aerotérmica, para produção de A.Q.S., aquecimento e arrefecimento

- Propriedade do ficheiro: CYPE Ingenieros S.A.
- Formato: FIEBDC-3/2016
- Programa: Gerador de preços para construção civil. CYPE Ingenieros, S.A.
- Data: 30/09/2024
- Moeda: EUR
- Custos indirectos: 3 %
- IVA: 23 %

## I Instalações

### IC Aquecimento, arrefecimento, climatização e A.Q.S.

#### ICV Unidades centrais para aquecimento, arrefecimento, climatização e A.Q.S.

**ICV043** Ud Equipamento ar-água, bomba de calor aerotérmica, para produção de A.Q.S., aquecimento e arrefecimento.
Equipamento ar-água, bomba de calor aerotérmica, para produção de A.Q.S., aquecimento e arrefecimento, modelo Hydrolution F1-W "MITSUBISHI HEAVY INDUSTRIES", para gás R-32, alimentação monofásica (230V/50Hz), potência calorífica 8 kW e COP 3,32 com temperatura de bolbo húmido do ar exterior 6°C e temperatura de saída da água 45°C, potência calorífica 7,6 kW e COP 4,29 com temperatura de bolbo húmido do ar exterior 6°C e temperatura de saída da água 35°C, potência frigorífica 6,3 kW e EER 2,43 com temperatura de bolbo seco do ar exterior 35°C e temperatura de saída da água 7°C, potência frigorífica 7,8 kW e EER 2,95 com temperatura de bolbo seco do ar exterior 35°C e temperatura de saída da água 18°C, formado por uma unidade interior HSB60-W, de 400x460x250 mm, peso 16 kg, depósito de A.Q.S. PT300 de 279 litros, de 1634x673x743 mm, peso 115 kg, com resistência eléctrica de apoio ME1030M+HR10 de 3 kW no depósito de A.Q.S., bomba de circulação CPD11-25M/65, válvula de 3 vias para produção de A.Q.S. VST05M, válvula para inversão de ciclo VCC05M, uma consola de controlo das unidades RC-HY40-W com ecrã LCD, e uma unidade exterior ar-água FDCW60VNX-W, de 640x800x290 mm, peso 46 kg, nível sonoro 52 dBA. Inclusive elementos anti-vibratórios de pavimento. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42mhi712a | Ud | Equipamento ar-água, bomba de calor aerotérmica, para produção de A.Q.S., aquecimento e arrefecimento, modelo Hydrolution F1-W "MITSUBISHI HEAVY INDUSTRIES", para gás R-32, alimentação monofásica (230V/50Hz), potência calorífica 8 kW e COP 3,32 com temperatura de bolbo húmido do ar exterior 6°C e temperatura de saída da água 45°C, potência calorífica 7,6 kW e COP 4,29 com temperatura de bolbo húmido do ar exterior 6°C e temperatura de saída da água 35°C, potência frigorífica 6,3 kW e EER 2,43 com temperatura de bolbo seco do ar exterior 35°C e temperatura de saída da água 7°C, potência frigorífica 7,8 kW e EER 2,95 com temperatura de bolbo seco do ar exterior 35°C e temperatura de saída da água 18°C, formado por uma unidade interior HSB60-W, de 400x460x250 mm, peso 16 kg, depósito de A.Q.S. PT300 de 279 litros, de 1634x673x743 mm, peso 115 kg, com resistência eléctrica de apoio ME1030M+HR10 de 3 kW no depósito de A.Q.S., bomba de circulação CPD11-25M/65, válvula de 3 vias para produção de A.Q.S. VST05M, válvula para inversão de ciclo VCC05M, uma consola de controlo das unidades RC-HY40-W com ecrã LCD, e uma unidade exterior ar-água FDCW60VNX-W, de 640x800x290 mm, peso 46 kg, nível sonoro 52 dBA. (material) | 1 | 6864 | 6864.000 |
| mt37sve010c | Ud | Válvula de esfera de latão niquelado para enroscar de 3/4". (material) | 2 | 7.3 | 14.600 |
| mt42www080 | Ud | Kit de amortecedores anti-vibração de pavimento, formado por quatro amortecedores de borracha, com os correspondentes parafusos, porcas e anilhas. (material) | 1 | 8 | 8.000 |
| mo005 | h | Oficial de 1ª instalador de ar condicionado. (mão de obra) | 2.6 | 23.31 | 60.606 |
| mo104 | h | Ajudante de instalador de ar condicionado. (mão de obra) | 2.6 | 22.09 | 57.434 |
| % | % | Custos directos complementares | 2 % | 7004.640 | 140.093 |
|  |  | Custos directos |  |  | 7144.733 |

## Recursos

**mt42mhi712a** Ud Equipamento ar-água
Dados técnicos: Custo energético 7734.356 MJ; Emissão de CO2 454.784 kg
Resíduos:
- embalagem: re150101 Embalagens de papel e cartão. (componente de resíduo); rendimento 2.838 kg; Código LER 15 01 01; Massa do elemento 1 kg; Volume 0.001333 m3
- embalagem: re170201 Madeira. (componente de resíduo); rendimento 0.688 kg; Código LER 17 02 01; Massa do elemento 1 kg; Volume 0.000909 m3

**mt37sve010c** Ud Válvula de esfera de latão niquelado para enroscar de 3/4"
Dados técnicos: Custo energético 720.409 MJ; Emissão de CO2 48.441 kg
Resíduos:
- embalagem: re150101 Embalagens de papel e cartão; rendimento 0.072 kg
