# Recuperador de calor e humidade ar-ar. Instalação em tecto

- Propriedade do ficheiro: CYPE INGENIEROS, S.A.
- Formato: FIEBDC-3/2002
- Moeda: EUR
- Custos indirectos: 3.00 %
- IVA: 23.00 %

## I Instalações

### IC Aquecimento, arrefecimento, climatização e A.Q.S.

#### ICR Sistemas de condução de ar

**ICR115** Ud Recuperador de calor e humidade ar-ar. Instalação em tecto.
Recuperador entálpico ar-ar, modelo SAF150E7 "MITSUBISHI HEAVY INDUSTRIES", caudal de ar a velocidade alta/média/baixa: 150/150/120 m³/h, consumo eléctrico 107 W, pressão sonora a velocidade alta/média/baixa: 29/29/21,5 dBA, dimensões 270x970x467 mm, peso 25 kg, pressão estática do ar a velocidade alta/média/baixa: 80/70/25 Pa, eficiência de recuperação calorífica a velocidade alta/média/baixa: 70/70/73%, eficiência de recuperação frigorífica a velocidade alta/média/baixa: 63/63/66%, alimentação monofásica a 230 V. Instalação em tecto. Inclusive elementos para suspensão ao tecto.
Inclui: Marcação. Colocação e fixação. Ligação e verificação do seu correcto funcionamento.
Critério de medição de projecto: Número de unidades previstas, segundo documentação gráfica de Projecto.
Critério de medição de obra: Medir-se-á o número de unidades realmente executadas segundo especificações de Projecto.

| Código | Un | Descrição | Rendimento | Preço | Importância |
|---|---|---|---|---|---|
| mt42mhi850a | Ud | Recuperador entálpico ar-ar, modelo SAF150E7 "MITSUBISHI HEAVY INDUSTRIES", caudal de ar a velocidade alta/média/baixa: 150/150/120 m³/h, consumo eléctrico 107 W, pressão sonora a velocidade alta/média/baixa: 29/29/21,5 dBA, dimensões 270x970x467 mm, peso 25 kg, pressão estática do ar a velocidade alta/média/baixa: 80/70/25 Pa, eficiência de recuperação calorífica a velocidade alta/média/baixa: 70/70/73%, eficiência de recuperação frigorífica a velocidade alta/média/baixa: 63/63/66%, alimentação monofásica a 230 V. (material) | 1.000 | 1788.00 | 1788.00 |
| mt42www090 | Ud | Kit de suportes para suspensão ao tecto, formado por quatro varões roscados de aço galvanizado, com as correspondentes buchas, porcas e anilhas. (material) | 1.000 | 22.00 | 22.00 |
| mo005 | h | Oficial de 1ª instalador de ar condicionado. (mão de obra) | 0.649 | 23.31 | 15.13 |
| mo104 | h | Ajudante de instalador de ar condicionado. (mão de obra) | 0.649 | 22.09 | 14.34 |
| % | % | Custos directos complementares | 2 % | 1839.47 | 36.79 |
|  |  | Custos directos |  |  | 1876.26 |
