# Equipamento ar-água, bomba de calor aerotérmica, para produção de A.Q.S

- Propriedade do ficheiro: CYPE Ingenieros S.A.
- Formato: FIEBDC-3/2016
- Programa: Gerador de preços para construção civil. CYPE Ingenieros, S.A.
- Data: 10/06/2024
- Moeda: EUR
- Custos indirectos: 3 %
- IVA: 23 %

## I Instalações

### IC Aquecimento, arrefecimento, climatização e A.Q.S.

#### ICA Água quente

**ICA057** Ud Equipamento ar-água, bomba de calor aerotérmica, para produção de A.Q.S..
Equipamento ar-água, bomba de calor aerotérmica, para produção de A.Q.S., formado por bomba de calor aerotérmica, ar-água, para produção de A.Q.S., modelo Q-ton ESA30E(H)2-25 "MITSUBISHI HEAVY INDUSTRIES", refrigerante R744, potência calorífica nominal de 30 kW, COP 4,3, dimensões 1690x1350x720 mm, caudal de água máximo 8,97 l/min, consumo eléctrico máximo 6,98 kW, pressão sonora 58 dBA, alimentação trifásica a 400 V, peso 375 kg, compressor de duas etapas (compressor de tipo rotativo para a primeira etapa e compressor de tipo scroll para a segunda etapa), limites operativos: entrada de ar entre -25°C e 43°C, entrada de água entre 5°C e 63°C, saída de água entre 60°C e 90°C, possibilidade de ligar até 16 unidades controladas por um único controlo remoto, com depósito de A.Q.S., de aço vitrificado, de interior, de 500 litros, controlo remoto por cabo, modelo RC-Q1EH2, kit de cablagem de válvula de 3 vias e sondas de temperatura, conjunto de duas sondas de temperatura para depósito, válvula motorizada de 3 vias. Totalmente montado, ligado e colocado em funcionamento pela empresa instaladora para a verificação do seu correcto funcionamento.
Critérios considerados na determinação do preço da unidade de obra: O preço não inclui os elementos anti-vibratórios de pavimento.
Inclui: Marcação do equipamento. Colocação e fixação do equipamento e dos seus acessórios. Ligação com as redes de abastecimento de água, eléctrica e de recolha de condensados. Colocação em funcionamento.
Critério de medição de projecto: Número de unidades previstas, segundo documentação gráfica de Projecto.
Critério de medição de obra: Medir-se-á o número de unidades realmente executadas segundo especificações de Projecto.

| Código | Un | Descrição | Rendimento | Preço | Importância |
|---|---|---|---|---|---|
| mt42mhi800a | Ud | Bomba de calor aerotérmica, ar-água, para produção de A.Q.S., modelo Q-ton ESA30E(H)2-25 "MITSUBISHI HEAVY INDUSTRIES", refrigerante R744, potência calorífica nominal de 30 kW, COP 4,3, dimensões 1690x1350x720 mm, caudal de água máximo 8,97 l/min, consumo eléctrico máximo 6,98 kW, pressão sonora 58 dBA, alimentação trifásica a 400 V, peso 375 kg, compressor de duas etapas (compressor de tipo rotativo para a primeira etapa e compressor de tipo scroll para a segunda etapa), limites operativos: entrada de ar entre -25°C e 43°C, entrada de água entre 5°C e 63°C, saída de água entre 60°C e 90°C, possibilidade de ligar até 16 unidades controladas por um único controlo remoto. (material) | 1 | 43276 | 43276.000 |
| mt42mhi820a | Ud | Depósito de A.Q.S., de aço vitrificado, de interior, de 500 litros, para sistema Q-ton, "MITSUBISHI HEAVY INDUSTRIES", pressão máxima de trabalho 8 bar, com boca de inspecção, deflector na parte superior do depósito, quatro bainhas para sondas, isolamento térmico de espuma de poliuretano e protecção catódica permanente, livre de manutenção. (material) | 1 | 4247 | 4247.000 |
| mt42mhi811a | Ud | Kit de cablagem de válvula de 3 vias e sondas de temperatura, para sistema Q-ton, "MITSUBISHI HEAVY INDUSTRIES", de 20 m de comprimento. (material) | 1 | 958 | 958.000 |
| mt42mhi810a | Ud | Controlo remoto por cabo, modelo RC-Q1EH2, para sistema Q-ton, "MITSUBISHI HEAVY INDUSTRIES". (material) | 1 | 985 | 985.000 |
| mt42mhi812a | Ud | Conjunto de duas sondas de temperatura para depósito, para sistema Q-ton, "MITSUBISHI HEAVY INDUSTRIES". (material) | 1 | 445 | 445.000 |
| mt42mhi813a | Ud | Válvula motorizada de 3 vias, para sistema Q-ton, "MITSUBISHI HEAVY INDUSTRIES". (material) | 1 | 1266 | 1266.000 |
| mt37sve010c | Ud | Válvula de esfera de latão niquelado para enroscar de 3/4". (material) | 2 | 7.3 | 14.600 |
| mo005 | h | Oficial de 1ª instalador de ar condicionado. (mão de obra) | 4.344 | 23.31 | 101.259 |
| mo104 | h | Ajudante de instalador de ar condicionado. (mão de obra) | 4.344 | 22.09 | 95.959 |
| % | % | Custos directos complementares | 2 % | 51388.818 | 1027.776 |
|  |  | Custos directos |  |  | 52416.594 |

## Recursos

**mt42mhi800a** Ud Bomba de calor aerotérmica
Dados técnicos: Custo energético 16287.471 MJ; Emissão de CO2 962.522 kg
Resíduos:
- embalagem: re150101 Embalagens de papel e cartão. (componente de resíduo); rendimento 3.263 kg; Código LER 15 01 01; Massa do elemento 1 kg; Volume 0.001333 m3
- embalagem: re170201 Madeira. (componente de resíduo); rendimento 0.74 kg; Código LER 17 02 01; Massa do elemento 1 kg; Volume 0.000909 m3

**mt37sve010c** Ud Válvula de esfera de latão niquelado para enroscar de 3/4"
Dados técnicos: Custo energético 720.409 MJ; Emissão de CO2 48.441 kg
Resíduos:
- embalagem: re150101 Embalagens de papel e cartão; rendimento 0.072 kg
